# Restaurierung GKI 5393, Tanzsaal Neues Palais
Angebotsaufforderung (GAEB DA XML 3.2, DA83)
Projekt: 6242186
Währung: EUR
Vergabeart: Öffentliche Ausschreibung
Eröffnung: 08.10.2024 08:30:00
Ende der Zuschlagsfrist: 16.10.2024
Ausführungsbeginn: 23.10.2024
Ausführungsende: 25.04.2025
Erstellt mit: GXML Toolbox V3.3 R20220330, ORCA AVA 25.0.5 - Enterprise Edition 25.00.05, 05.09.2024

## Vorzustandsaufnahmen VS und RS
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
## 01 GKI 5393 Guido Reni, Diogenes in der Tonne

### Titel 00 Allgemeine Vorbemerkungen

*Hinweis: Allgemeine Vorbemerkungen*
Beschreibung des Vorhabens
Restaurierung des großformatigen Gemäldes "Diogenes in der Tonne" aus der 6 teiligen Bilderserie in der Oberen Galerie im Neuen Palais.

Die Obere Galerie im NP ist der einzige Saal, der ausschließlich mit italienischer Barockmalerei ausgestattet ist. Die 6 großformatigen Gemälde, darunter 2 von Guido Reni sind fest in die westliche Galeriewand eingebaut und mit einheitlichen Schnitzrahmungen versehen.
Die Obere Galerie diente als Festsaal und war der offizielle Übergang zur Wohnung des Kronprinzen F.W.II.
Die Inhalte der Gemälde könnten  als Mahnung an den Thronfolger, ein tugendhaftes, nicht dem sinnlichen Vergnügen folgendes Leben zu führen, gelesen werden.
- Fertigstellung der Oberen Galerie 1768.
- Erste Erwähnung der Gemälde in Potsdam 1769.
- Entstehung der italienischen Gemälde zwischen 1620 - 1680.
Fünf der sechs Gemälde wurden in den letzten Jahren bereits restauriert. Um die Galeriewand 2025 mit fertig restaurierten Gemälden und ihren Rahmungen wieder zeigen zu können, soll jetzt das letzte Gemälde restauriert werden.

Angaben zum Objekt
GKI 5393,Guido Reni zugeschrieben, Diogenes in der Tonne, nach 1635, Öl auf Leinwand
Maße: ohne Rahmen: Höhe: 193 cm, Breite: 142 cm

Aktueller Standort: Potsdam, WRZ, Gemäldewerkstatt

Das unsignierte, Guido Reni zugeschriebene Gemälde gehört zur 1768 entstandenen Originalausstattung der Bilderwand der Oberen Galerie.

Angaben zum Arbeitsort

1. Arbeitsort
Die Restaurierung  des Gemäldes soll im Atelier der Gemälderestaurierung Potsdam (SPSG, WRZ, Abteilung Restaurierung, Zimmerstr. 10-11, 14471 Potsdam) erfolgen. Die durchzuführenden Maßnahmen sind mit dem Fachbereich Gemälderestaurierung Potsdam der SPSG abzustimmen. Ansprechpartnerin ist Bärbel Jackisch. Objektbesprechungen sind Nebenleistungen und werden nicht gesondert vergütet.
Grundsätzlich kann Montag bis Freitag von 8:00 - 17:30 Uhr gearbeitet werden.

2.Besichtigung
Eine Besichtigung des zu bearbeitenden Objektes und der räumlichen Gegebenheiten ist im Zuge der Angebotskalkulation dringend empfohlen. Termine sind schriftlich unter nachfolgend genannten Kontaktdaten zu vereinbaren:

Stiftung Preußische Schlösser und Gärten Berlin-Brandenburg, Vergabestelle
Fax:  0331/9694-373
E-Mail:vergabestelle@spsg.de
Kommunikationsfunktion Vergabemarktplatz Land Brandenburg: https://vergabemarktplatz.brandenburg.de/VMPCenter/company/welcome.do

Vertragsbedingungen

1 Auftraggeber
Stiftung Preußische Schlösser und Gärten Berlin-Brandenburg, Abteilung Restaurierung,

2 Termine
Die Ausführung ist nach Bezuschlagung und Auftragserteilung bis April 2025 festgesetzt.

3 Berufshaftpflicht
Der AN muss eine Berufshaftpflichtversicherung während der gesamten Vertragslaufzeit unterhalten und nachweisen. Deckungssumme: 3.000 000 €.

4 Ausführende
Der AN hat die Auftragsleistung selbstständig oder mit persönlich benannten und vom AG anerkannten Mitarbeitern zu erbringen. AN und Mitarbeiter müssen diplomierte Gemälderestaurator:innen sein. Der Hauptauftragnehmer hat nach Möglichkeit immer erreichbar und zu 80% über den gesamten Auftrag vor Ort zu sein. Mitarbeiter sind bei Angebotsabgabe anzugeben.

Angaben zur Ausführung
1 Ausbau und Transport
Den Ausbau bzw. Einbau und die Transporte des Gemäldes in die SPSG Restaurierungswerkstatt übernimmt die Auftraggeberin (SPSG).

2 Koordinierung mit anderen Maßnahmen
Die Fotoaufnahmen- Gesamtaufnahmen vor und nach der Restaurierung übernimmt die Fotowerkstatt der SPSG. Die Terminabsprachen für die abschließenden Fotoaufnahmen  müssen rechtzeitig und eigenständig mit den Fotografen der SPSG erfolgen.

3 Sicherheit der Objekte
Der AN ist ab Beginn bis Fertigstellung der Arbeiten für das Objekt verantwortlich. Er hat es vor Verlust und Beschädigung zu schützen. Objektbeschädigungen, die auf fahrlässigen Umgang, vorsätzliche Beschädigung oder unsachgemäße Maßnahmen zurückzuführen sind, gehen zu Lasten des AN.

*Hinweis: Leistungsbeschreibung*
Beschreibung der Leistung
GKI 5393, Guido Reni zugeschrieben, Diogenes in der Tonne, nach 1635, Öl auf Leinwand
Maße: ohne Rahmen: Höhe: 193 cm Breite: 142 cm
Aktueller Standort: Potsdam, Neues Palais, Obere Galerie, R. 241

Zustandsbeschreibung:

Spannrahmen:
Keilrahmen mit horizontaler Mittelleiste, wiederverwendet für die jetzige Aufspannung- stabil und funktionsgerecht

Träger:
Bildträger mit alter Dublierung an der Unterkante 6cm breit angestückt. Alle ursprünglichen Nagelränder sind zur Dublierung abgeschnitten worden. Die jetzige Aufnagelung geht nur durch das Dublierleinen. Der obere Rand ist in der rechten Ecke vom Rahmen abgerissen.
Der Billdträger ist sehr brettig und glatt aber ohne Bidspannung.
Im Brustbereich des Diogenes zeigt sich eine große tropfenartige Intarsie.
Der Originalträger ist ein Leinen in spezieller Köperbindung. Die Anstückung ist aus dem gleichen material
Malschicht:
Malschicht generell sehr dick mit markanten, meist horizontalen Craquelleèsprüngen.
teilweise leicht angehobene Craquelleèränder, scheinbar noch fest, einige alte Sicherungspapiere
Die Festigkeit sotte nach der Firnisabnahme neu beurteilt werden.
Alle Ränder sind ca 6cm breit übermalt und deshalb anders craquelliert. Es finden sich teils großflächige (im Hintergrund) Überarbeitungen.
einige gedunkelte, teils stützende Retuschen vor allem in Schattenbereichen des Faltenwurfes
Die Grungierung ist zweischichtig, unten rotbraun darauf braun (gleicher Aufbau auf der Anstückung)
Firnis:
Firnis stark gegilbt, streifig mit partiellen Mattigkeiten
Die obere Schicht ist sehr spröde und pulvert bei Bereibung ab.
Maßnahmen:
siehe Auflistung im Folgenden

*Hinweis: Dokumentationsvorgaben*
Dokumentationsvorgaben

1. 1.  Inhaltliche Anforderungen Dokumentation
Alle Maßnahmen und Veränderungen an musealen und denkmalgeschützten Objekten sind dokumentationspflichtig.

Einer ausführlichen Dokumentation ist eine zusammenfassende Kurzdokumentation jeweils für Gemälde und Rahmen voranzustellen. Dazu sind die Restaurierungsberichts-Formulare der Gemälde- bzw. Rahmenwerkstatt der SPSG zu verwenden (Datei 1 und 1A).

Die ausführliche Dokumentation erfolgt schriftlich, fotografisch und ggf. zeichnerisch. Sie stellt den Zustand des Objektes
vor Beginn der Bearbeitung, den Verlauf sowie die Art und Weise der Bearbeitung, und den Zustand des Objektes nach Abschluss
der Bearbeitung in angemessen umfassender Form dar. Sie sollte nachvollziehbar, prägnant anschaulich sein
und darf im eigenen Stil verfasst werden.
Außerdem ist eine Liste der verwendeten Materialien und ihrer technischen Merkblätter anzuhängen.
Das Deckblatt der Dokumentation enthält folgende Angabe:
- Auftraggeber mit vollständiger Adresse
- Auftragnehmer mit vollständiger Adresse
- Anlass
- Bezeichnung der bearbeiteten Objekte mit GKI bzw. GKVII und Standort
- Beschreibung der beauftragten Leistung
- Bearbeitungszeitraum
- Bearbeiter
Jede Dokumentation muss mit einer Abschlussaufnahme von Vorder- und Rückseite versehen werden, die in der Regel von den Fotografen der SPSG angefertigt werden.

1. 2.  Fotografische Dokumentation
Grundsätzlich beinhaltet die Restaurierungsdokumentation, Vorzustandsaufnahmen und mindestens Abschlussaufnahmen
von Vorder- und Rückseite im gerahmten und ungerahmten Zustand.
Größere Maßnahmen und aufwendigere Konservierungen sind zudem durch Vorzustandsdetail-, Zwischenaufnahmen, Spezialaufnahmen und Abschlussdetailfotos vom AN zu dokumentieren.
Die Abschlussaufnahmen werden nach Terminabsprache des AN durch die Fotografen der SPSG ausgeführt. Die Vorarbeiten für die Fotoaufnahmen werden vom AN organisiert.
Die Dateien der Schlussaufnahmen werden dem AN durch die Fotowerkstatt der SPSG für die Dokumentation zur Verfügung gestellt.
Die Fotoabzüge für die Analogdokumentation sollten archivgerecht in folgenden Größen eingefügt werden:
Arbeitsfotos ca. 10 x 15 cm²
Gesamtaufnahmen ca. 18 x 24 cm²

 Die Dokumentation zum Schmuckrahmen ist separat von der des Gemäldes abzugeben.

1. 3.  Technische Anforderungen Dokumentation
Alle für die Dokumentation verwendeten Materialien müssen archivbeständig sein. Sämtliche Unterlagen der Dokumentation
werden im Papierformat A4, weiß, mind.80g/qm angefertigt. Alle Ausdrucke haben auf Laserdruck zu erfolgen.
Die Fotoausbelichtungen werden auf archivbeständigen Karton mind.150g/qm mit folgender Beschriftung beigelegt: GKI-/GKVII-Nr., Beschreibung, Bearbeitungsstand, Aufnahmedatum und Autor des Fotos.
Fotografien werden auf archivbeständigem PE-Papier (z. B. Fujicolor crystal paper) belichtet und mit "Mausklebezunge" (Herma Transfer Klebespender) aufgeklebt.

1. 4.  Übergabe Dokumentation
Die Dokumentationen sind -für Gemälde und Schmuckrahmen getrennt- in einem Exemplar, in archivgerechten Einzelheftern, ohne Prospekthüllen abzugeben.
Die Dokumentation in Schrift und Bild und ggf. das Zustandsprotokoll müssen dem Betreuer der SPSG bei der Restaurierungsabnahme persönlich übergeben werden.
In digitaler Form ist die Dokumentation über die Stiftungscloud der Werkstatt zur Verfügung zu stellen (Dateiname möglichst kurz:
GKI-Nr., Künstler, Titel, Bearbeiter, Jahr.  z.B.: 4034, Loth, Hl.Hieronymus, Mustermann, 2022).

1.5.  Nutzungsrechte
Der AN räumt dem AG das ausschließliche, uneingeschränkte Nutzungsrecht an der Dokumentation ein. Besteht ein Interesse des AN, über besondere Restaurierungsarbeiten öffentlich zu berichten oder zu publizieren, ist die urheberrechtliche Zustimmung des AG erforderlich.

Stand 02.08.22

### Titel 01 Maßnahmen

**01.1 Oberflächenreinigung Vorder- und Rückseite; evtl. partielle Festigung der Malschicht**
*** Pauschalposition
- vor Oberflächenreinigung Ablösung der Sicherungspapierchen, dabei evtl. partielle Malschichtfestigung mit Störleim
- bei Rückseitenreinigung auch Entfernen von Schmutzteilchen zwischen Keilrahmen und Bildträger;
- vorderseitige Reinigung leicht feucht evtl. mit Schwämmen
Menge: 1,000 psch

**01.2 Firnisabnahme und Abnahme alter Retuschen und Übermalungen**
*** Pauschalposition
Diese Maßnahme erfolgt in enger Abstimmung mit der Gemäldewerkstatt und dem Naturwissenschaftlichen Labor
Menge: 1,000 psch

**01.3 Bildträgerstabilisierung und Verklebung von Dublierungsablösungen**
*** Pauschalposition
- Anränderung des oberen Nagelrandes, Aufnagelung
- Stabilisierung des Intarsienrandes und der unteren Naht
- Verklebung der Dublierungsablöungen mittels Kleister- Leim-Gemisch;
- evtl. Nachspannen des unteren Randes
Menge: 1,000 psch

**01.4 Abnahme störender alter Kittungen, Neukittung mit Strukturierung**
*** Pauschalposition
- AlsKittmaterial soll Ruhemannkitt der Gemäldewerkstatt verwendet werden.
- zur Oberflächenintegration der Intarsie wird eine Strukturierung mittels Ruhemannkitt vorgeschlagen
Menge: 1,000 psch

**01.5 dünner Zwischenfirnis**
*** Pauschalposition
- mit Dammar in Terpentin
Menge: 1,000 psch

**01.6 Retusche**
*** Pauschalposition
- zurückhaltend mit Schminke-Harz-Ölfarben (auf Kittungen Vorretusche mit Gouachefaben)
Menge: 1,000 psch

**01.7 farbliche Anpassung der Intarsie**
*** Pauschalposition
- mit Schminke- Harz-Ölfarben
Menge: 1,000 psch

**01.8 Schlussfirnis**
*** Pauschalposition
- mit Dammar in Terpentin
Menge: 1,000 psch

**01.9 Dokumentation in Wort und Bild**
*** Pauschalposition
- Dokumentationsvorschrift siehe Allgemeine Vorbemerkungen und Anlage1
Menge: 1,000 psch
